# Encontre de campana amb xemeneia o conductes de ventilació

- Propietat de l'arxiu: CYPE INGENIEROS, S.A.
- Format: FIEBDC-3/2002
- Divisa: EUR
- Costos indirectes: 3.00 %
- IVA: 21.00 %

## Q Cobertes

### QR Acabaments

#### QRE Encontres

**QRE010** U Encontre de campana amb xemeneia o conductes de ventilació.
Encontre de vessant de teulat amb xemeneies o conductes de ventilació, de dimensions 60x60 cm, a coberta inclinada, impermeabilització amb banda impermeabilitzant autoadhesiva de betum modificat amb elastòmer SBS, Roltex "WÜRTH", de 30 cm d'amplada, revestida per una de les seves cares amb una làmina d'alumini color teula protegida amb perfil de xapa d'acer galvanitzat, fixat al parament amb cargols.
Inclou: Col·locació de la banda autoadhesiva. Fixació del perfil metàl·lic. Segellat de junts.
Criteri d'amidament de projecte: Nombre d'unitats previstes, segons documentació gràfica de Projecte.
Criteri de mesura d'obra: Es mesurarà el nombre d'unitats realment executades segons especificacions de Projecte.

| Codi | Ut | Descripció | Rendiment | Preu | Import |
|---|---|---|---|---|---|
| mt13aew010k | m | Banda impermeabilitzant autoadhesiva de betum modificat amb elastòmer SBS, Roltex "WÜRTH", de 30 cm d'amplada, revestida per una de les seves cares amb una làmina d'alumini color teula, per a l'impermeabilització de trobades. (material) | 9.600 | 8.26 | 79.30 |
| mt15acc020c | m | Perfil de xapa d'acer galvanitzat, espessor 0,8 mm, desenvolupament 300 mm, i 2 plecs. (material) | 2.400 | 2.04 | 4.90 |
| mt26aaa240be | U | Tac de niló amb cargol de cap aixamfranat, d'acer galvanitzat, de 8 mm de diàmetre i 80 mm de longitud. (material) | 10.000 | 0.55 | 5.50 |
| mt15sja020a | U | Cartutx de massilla de poliuretà, de 310 cm³. (material) | 0.408 | 7.01 | 2.86 |
| mo011 | h | Oficial 1ª muntador. (mà d'obra) | 0.290 | 29.34 | 8.51 |
| mo080 | h | Ajudant muntador. (mà d'obra) | 0.290 | 25.28 | 7.33 |
| % | % | Costos directes complementaris | 2 % | 108.40 | 2.17 |
|  |  | Costos directes |  |  | 110.57 |
