# Element de fixació

- Propietat de l'arxiu: CYPE INGENIEROS, S.A.
- Format: FIEBDC-3/2002
- Divisa: EUR
- Costos indirectes: 3.00 %
- IVA: 21.00 %

## E Estructures

### EH Formigó armat

#### EHW Ancoratges estructurals

**EHW024** U Element de fixació.
Element de fixació compost per vareta roscada d'acer zincat qualitat 5.8, codi de comanda 5915108110, W-VD-A/S M8-20/100 "WÜRTH", de 8 mm de diàmetre i 100 mm de longitud, femella i volandera.
Inclou: Inserció de l'element de fixació. Aplicació del parell de collament amb clau dinamomètrica.
Criteri d'amidament de projecte: Nombre d'unitats previstes, segons documentació gràfica de Projecte.
Criteri de mesura d'obra: Es mesurarà el nombre d'unitats realment executades segons especificacions de Projecte.

| Codi | Ut | Descripció | Rendiment | Preu | Import |
|---|---|---|---|---|---|
| mt26wur090a | U | Element de fixació compost per vareta roscada d'acer zincat qualitat 5.8, codi de comanda 5915108110, W-VD-A/S M8-20/100 "WÜRTH", de 8 mm de diàmetre i 100 mm de longitud, femella i volandera. (material) | 1.000 | 3.52 | 3.52 |
| mo020 | h | Oficial 1ª construcció. (mà d'obra) | 0.021 | 28.42 | 0.60 |
| mo112 | h | Peó especialitzat construcció. (mà d'obra) | 0.021 | 24.59 | 0.52 |
| % | % | Costos directes complementaris | 2 % | 4.64 | 0.09 |
|  |  | Costos directes |  |  | 4.73 |
