# Làmina altament transpirable, per l'interior de façana

- Propietat de l'arxiu: CYPE INGENIEROS, S.A.
- Format: FIEBDC-3/2002
- Divisa: EUR
- Costos indirectes: 3.00 %
- IVA: 21.00 %

## N Aïllaments e impermeabilitzacions

### NE Estanquitat

#### NEF Façanes i mitgeres

**NEF015** m² Làmina altament transpirable, per l'interior de façana.
Làmina altament transpirable, impermeable a l'aigua de pluja, de polipropilè, amb armadura, Lit "WÜRTH", de 148 g/m², de 0,03 m de gruix d'aire equivalent enfront de la difusió de vapor d'aigua, segons UNE-EN 1931, estanquitat a l'aigua classe W1 segons UNE-EN 1928, (Euroclasse E de reacció al foc, segons UNE-EN 13501-1). Col·locació en obra: amb cavalcaments, per l'interior del tancament vertical. Inclús cinta adhesiva de doble cara Tapeplus "WÜRTH", per a fixació a la superfície suport i cinta autoadhesiva Eurasol Max "WÜRTH" per a segellat de junts.
Inclou: Neteja i preparació de la superfície. Tall i preparació. Col·locació i fixació de la làmina per al control del vapor. Tall de la cinta de segellat. Col·locació de la cinta de segellat.
Criteri d'amidament de projecte: Superfície mesurada segons documentació gràfica de Projecte.
Criteri de mesura d'obra: Es mesurarà la superfície realment executada segons especificacions de Projecte.

| Codi | Ut | Descripció | Rendiment | Preu | Import |
|---|---|---|---|---|---|
| mt15pdw010Cc | m² | Làmina altament transpirable, impermeable a l'aigua de pluja, de polipropilè, amb armadura, Lit "WÜRTH", de 148 g/m², de 0,03 m de gruix d'aire equivalent enfront de la difusió de vapor d'aigua, segons UNE-EN 1931, estanquitat a l'aigua classe W1 segons UNE-EN 1928, (Euroclasse E de reacció al foc, segons UNE-EN 13501-1), subministrada en rotllos de 1,50x50 m, segons UNE-EN 13859-2. (material) | 1.150 | 4.56 | 5.24 |
| mt15pdw100d | m | Cinta adhesiva de doble cara Tapeplus "WÜRTH", amb adhesiu acrílic, de 50 mm d'amplada, amb resistència als raigs UV, rang de temperatura de treball de -20 a 100°C, subministrada en rotllos de 50 m de longitud. (material) | 5.000 | 1.12 | 5.60 |
| mt15pdw030d | m | Cinta autoadhesiva Eurasol Max "WÜRTH", de polipropilè, amb adhesiu acrílic sense dissolvents, armadura de polièster i pel·lícula de separació de paper siliconat, de 0,29 mm d'espessor i 60 mm d'amplada, rang de temperatura de treball de -40 a 100°C, per al segellat de làmines impermeabilitzants i per al control del vapor, subministrada en rotllos de 25 m de longitud. (material) | 1.020 | 1.87 | 1.91 |
| op00gra020 |  | Grapadora de martell. | 1.000 | 0.00 | 0.00 |
| mo054 | h | Oficial 1ª muntador d'aïllaments. (mà d'obra) | 0.055 | 29.34 | 1.61 |
| mo101 | h | Ajudant muntador d'aïllaments. (mà d'obra) | 0.027 | 25.28 | 0.68 |
| % | % | Costos directes complementaris | 2 % | 15.04 | 0.30 |
|  |  | Costos directes |  |  | 15.34 |
