# Impermeabilització de junt de construcció en contacte amb l'aigua, amb perfil hidroexpansiu

- Propietat de l'arxiu: CYPE Ingenieros S.A.
- Format: FIEBDC-3/2016
- Programa: Generador de preus de la construcció. CYPE Ingenieros, S.A.
- Data: 05/07/2024
- Divisa: EUR
- Costos indirectes: 3 %
- IVA: 21 %

## N Aïllaments e impermeabilitzacions

### NI Impermeabilitzacions

#### NIJ Junts

**NIJ111** m Impermeabilització de junt de construcció en contacte amb l'aigua, amb perfil hidroexpansiu.
Impermeabilització de junt de construcció, vertical o horitzontal, exposada a pressió hidrostàtica, temporal o permanent, amb perfil hidroexpansiu de bentonita, d'expansió controlada en contacte amb aigua, Waterblock GR "WÜRTH", de 20 mm de diàmetre, col·locada amb cavalcaments, fixat amb claus cada 50 cm.
Inclou: Neteja del suport. Replanteig. Col·locació del perfil. Fixació mecànica del perfil.
Criteri d'amidament de projecte: Longitud mesurada segons documentació gràfica de Projecte.
Criteri de mesura d'obra: Es mesurarà la longitud realment executada segons especificacions de Projecte.

| Codi | Ut | Descripció | Rendiment | Preu | Import |
|---|---|---|---|---|---|
| mt15sju010a | m | Perfil hidroexpansiu de bentonita, d'expansió controlada en contacte amb aigua, Waterblock GR "WÜRTH", de 20 mm de diàmetre. (material) | 1.05 | 22.01 | 23.111 |
| mt50spa100a | U | Punta d'acer de 14x40 mm (diàmetre 2,3 mm). (material) | 2 | 0.02 | 0.040 |
| mo032 | h | Oficial 1ª aplicador de productes impermeabilitzants. (mà d'obra) | 0.131 | 28.42 | 3.723 |
| % | % | Costos directes complementaris | 2 % | 26.874 | 0.537 |
|  |  | Costos directes |  |  | 27.411 |

Residus:
- col·locació: mt15sju010a; factor de residu 0.008

## Recursos

**mt15sju010a** m Perfil hidroexpansiu de bentonita
Dades tècniques: Cost energètic 5.00e-05 MJ; Emissió de CO2 5.00e-06 kg; Codi LER 01 04 09; Massa de l'element 0.0005 kg
